# SR, Generalsanierung Grundschule Oberschneiding
Angebotsaufforderung (GAEB DA XML 3.2, DA83)
Projekt: 22-221
Währung: EUR
Nebenangebote zugelassen: ja
Erstellt mit: GXML Toolbox V3.3 R20210630, iTWO_64 V12.0.618, 18.02.2026

## 011 Aufzug
Datum: 18.02.2026

*Hinweis: Baubescheibung*
1.  Allgemeine Vorbemerkungen - Baubeschreibung
BAUBESCHREIBUNG nach der Kostengliederung der DIN 276

100  Grundstück
Das Grundstück Waltinger Straße 8 in 94363 Oberschneiding, Flurnummer 550 befindet sich per 1980 abgeschlossenem Erbbaurecht für 99 Jahre im Besitz der Gemeinde Oberschneiding. Die Erweiterung des Schulgebäudes um 2 Neubauklassen mit westlichem Anschluss bleibt auf dem Grundstück und wird Teil der Flurnummer 550.
Die Erneuerung des Pausenhofes und der Vorplätze (Schule und Turnhalle) werden Teil der Sanierungsmaßnahme.

200  HERRICHTEN UND ERSCHLIESSEN
210  Öffentliche Erschließung
Die Erschließung der Schule erfolgt von der östlich gelegenen Waltinger Straße überwiegend durch eine Erschließungsbucht für PKWs und Busse. Angrenzend auf der gegenüberliegenden Straßenseite befindet sich ein Parkplatz. Im Zuge der Außenanlagengestaltung ist dieser Bereich Teil der Sanierungsmaßnahme.
211  Sicherungsmaßnahmen
Die Generalsanierung umfasst einen nicht unerheblichen Teil der Erneuerung des Interieurs. Der Ausbau bzw. das Entrümpeln des Bauwerks betrifft u.a. die veraltete Möblierung. Schutzbedürftige Bauteile werden seitens des Bauherrn ausgebaut und bis zum Wiedereinbau außerhalb der Baustelle gelagert.

300  BAUWERK-BAUKONSTRUKTION, ALTBAUSANIERUNG

320  GRÜNDUNG

322 Flachgründungen
Die Gründung erfolgt sowohl für den Anbau der Schule als auch für die Ertüchtigung des Brandschutzes (z.B. Außenfluchttreppen) auf tragenden Stb.-Streifen- und Punktfundamenten. Diese sind neu zu errichten.

325 Bodenbeläge
Die Bodenbeläge im Schulgebäude, Zwischentrakt und Turnhalle werden erneuert. Ausnahme hier ist die Aula bzw. der Eingangsbereich, die Treppenhäuser und der Flur im KG. Hier wird der Natursteinbelag beibehalten und ggf. ergänzt. Eine Angleichung der unterschiedlichen Höhenniveaus (Flur - Klassenzimmer) wird nicht vollflächig vorgenommen. Für eine barrierefreie Erschließung sind Rampen in den Laibungen der Klassenzimmerzugängen vorgesehen. Die Klassenräume erhalten einen neuen Linoleumbelag. Nassbereiche (Bäder und Sanitäranlagen) erhalten einen neuen Zementestrich, auf welchem dann gefliest wird. Als Ausgleich für unebenen Untergrund ist eine Spachtelung mit Grundierung nötig. Der Bodenbelag in der Turnhalle wird ebenfalls - nach Erneuerung des Schwingbodenaufbaus - neu verlegt.

326 Abdichtungen und Bekleidungen
Das Bestandsgebäude wird ringsum aufgegraben und mit einer Begleitdämmung zum thermischen Schutz im EG versehen. In diesem Zuge wird auch die Abdichtung und Bekleidung in Form einer Verblechung oder ähnliche Sockelverkleidung (Faserzementplatten) erneuert.

327 Drainagen
Sämtliche Drainagen um die Gebäude werden im Zuge der Aufgrabungsarbeiten ertüchtigt bzw. erneuert und im Splittbett fachgerecht an den Sockel (UK Fundament/Bodenplatte) verlegt. Die bestehenden Positionen der Regen-Entwässerung können weiterverwendet werden.

330  AUSSENWÄNDE

331 Tragende Außenwände
Neu errichtete tragende Außenwände finden sich ausschließlich im Anbau wieder. Diese werden aus einer Holzständerkonstruktion in Rahmenbauweise als Elementwände vormontiert und vor Ort auf der aufgeständerten Deckenplatte über EG zusammengefügt. Die Dimensionierung der Pfosten ergibt sich aus statischen Vorgaben, aber auch durch die Dimensionierung der erforderlichen Dämmstärke für KfW40-Standard.

332 Nicht tragende Außenwände
Eingriffe in die Außenwand betrifft überwiegend nichttragende Elemente. Die Brüstungshöhen der Bestandsfenster werden abgesenkt, sodass die Öffnungen an Höhe gewinnen und die Belichtung der Klassenräume optimiert wird.

333 Außenstützen
Das Tragwerk des aufgeständerten Neubaus besteht aus 30/30 cm Stahlbetonstützen, die die Holzdecken auf Unterzügen tragen und in einem Fundamentrost aus Streifenfundamenten eingespannt werden. Mittels Dreikantleisten werden die Ecken abgekantet, eine Verspachtelung/ Behandlung der Oberfläche ist nicht vorgesehen.

334 Außentüren und Fenster
Um den KfW40-Standard zu erreichen ist auch eine Erneuerung der alten Fenster notwendig. Deshalb werden alle Bestandsfenster ausgebaut, entsorgt und durch Holz-Alu-Elemente ersetzt. Durch den Abbruch bzw. das Herabsetzen der Brüstung ist die Absturzsicherung mittels vorgesetztem Glaselement gewährleistet. Im Zwischentrakt werden die Fenster bis zum Boden vergrößert.
Die Fensterfläche vergrößert sich durch den Abbruch/ Niedrigersetzen der Brüstungen bzw. Komplettabbruch um ca. 1/3. In Kombination eines Lichtlenksystems (2 versch. eingestellte Raffstore in Horizontalrichtung) kann hier wesentlich mehr natürliches Tageslicht in die Räume gebracht werden. Die Teilung der Fenster mit Öffnungsflügel lässt eine manuelle Lüftung zu, die schmalen zu öffnenden Elemente mit Glasabsturzsicherung reduzieren die Unfallgefahr auf ein Minimum.
Alle Türen ins Freie sowohl die Einzelöffnungen als auch ggf. Einsatzelemente in P-R-Fassaden (Treppenhäuser) sind Aluminiumtüren bzw. Terrassentüren mit Alu-Schale, dreifachverglast mit Uw kleiner als 0,8 W/m²K.
Der Fenstereinbau muss nach den RAL-Richtlinien erfolgen, um einen luftdichten Anschluss an die umliegenden Bauteile zu gewährleisten.
Die äußeren Fensterbänke werden als Systemfensterbänke aus Aluminium mit gesonderten Seitenteilen zur Aufnahme von Längenänderungen ausgeführt. Die innere Gestaltung der Fensterbänke in Massivholz wird als Sitz- und Arbeitsmöglichkeit ausgebildet. In den Feuchträumen werden die Fensterbänke mit farbigen HPL-Platten ausgebildet oder gefliest.
Als neue Kellerfenster sind dreifachverglaste Kunststofffenster vorgesehen, die gegen drückendes Grundwasser an die Kellerwände abgedichtet werden.

335 Außenwandbekleidungen außen
Der Sockelbereich wird bis ca. 30 cm über Geländeoberkante mit Bitumenschweißbahn abgedichtet und mit einer Perimeterdämmung aus extrudiertem Polystyrol wärmegedämmt. Dieser Sockel wird mit durchgefärbten Faserzementplatten oder Sockelblechen verkleidet, die einfach vor die Dämmung gestellt an der Oberkante verschraubt und unter der Geländeoberkante durch den Erddruck gehalten sind. Im erdberührten Bereich schützt eine Noppenbahn diese Verkleidung und die darunterliegende Perimeterdämmung.
Alle Gebäude (Schule, Zwischenbau und Turnhalle) bekommen eine hinterlüftete Verkleidung/ Fassade mit 2x 12 cm Unterkonstruktion der Dämmebene. Auf die Hinterlüftungsebene in Vertikalrichtung folgt die Fassadenhaut der Schule und der Turnhalle mittels horizontaler Rhombusschalung. Die Felder zwischen den Fensteröffnungen sind teilweise mit farbigen Hochdrucklaminatplatten verkleidet, um die Fenster zu Bändern zusammenzufassen. Statt der Holzschalung erhält der Zwischenbau eine weiße Faserzementfassade, um als eingeschossiges Verbindungsglied die beiden Nutzungseinheiten zu differenzieren und den Verwaltungsbereich neutraler darzustellen.

336 Außenwandbekleidungen innen
Um die Unterrichtsräume reizarm zu gestalten, werden nach Ertüchtigung der Elektroleitungen und HLS-Leitungen die Wände innen mit einer Spachtelung versehen, um eine homogene Wandoberfläche nach den Schlitzarbeiten wiederherzustellen. Die Oberfläche soll final mit Silikatfarben beschichtet werden.
Die Nassräume werden mit Kalk-Zement-Putz versehen und mit keramischen Fliesen bekleidet. Die Fliesen werden unterschiedlich hoch verlegt. In den WCs `ca. 1,80 m hoch, in den Duschen raumhoch.

337 Elementierte Außenwände
Die Pfosten-Riegelfassaden an den Treppenhäusern sind als dreifachverglaste Aluminium-Konstruktionen mit Uw-Wert kleiner als 0,8 W/m²K aus Aluprofilen innen und Aludeckschalen außen geplant. Die Übergänge zu den tragenden Bauteilen sind mit Dichtungsbändern u./o. Klebebändern luftdicht auszubilden.

338 Sonnenschutz/Lichtschutz
Als Sonnenschutz vor allen Öffnungen - auch an den Nordfassaden, die gerade im Hochsommer am Morgen und späten Nachmittag besonnt sind - dienen Aluminium-Raffstores mit elektrischer Bedienung, die als Tageslichtsystem konzipiert sind. Sie liegen hinter den Fassadenverkleidungen bzw. in der Dämmebene.

339 Außenwände sonstiges
Vor den Kellerfenstern sitzen Stb.-Lichtschächte, die z.T. abgebrochen werden. Ein Erneuern der zu erhaltenden Schächte im HA-/ Technikraum ist anzustreben und diese auf eine nachzurüstende Perimeterdämmung nach der energetischen Sanierung aufzusetzen.

340  INNENWÄNDE

341 Tragende Innenwände
Tragende Innenwände werden zum Teil in der Aula abgebrochen, um eine großzügigere bzw. offenere Fläche und damit bessere Nutzbarkeit zu erhalten. Die tragenden Flurwände der Lernlandschaften werden entfernt und durch Stahlunterzüge auf Stahlstützen ersetzt, und un-terfangen so die Deckenlast. Sämtliche statische Stahlteile (Stützen und Unterzüge/ Träger) erhalten aus Brandschutzgründen eine der Anforderung genügenden Brandschutzbeschich-tung.

342 Nichttragende Innenwände
Alle nichttragenden Innenwände sind in Trockenbauweise vorgesehen. Diese begründen sich überwiegend durch die Neuanordnung bzw. Umplanung der Sanitär-, WC-Bereiche und Pflegeräume. Aufgebaut werden diese mit ausgedämmtem Metall-Ständerwerk und beidseitig doppelter Beplankung.

343 Innenstützen
Alle innenliegenden Stützen sind u.a. aufgrund des Brandschutzes, aber auch der einfacheren Einbringung in das Bestandsgebäude als Stahlstützen geplant. Diese werden mittels Anstrichs auf die erforderliche Feuerwiderstandsdauer gebracht.

344 Innentüren und -fenster
Alle Türen vom Flur in die Klassenräume, außer im Keller, sind raumhoch mit Oberlicht bzw. geschlossenen Blenden gedacht. Die Kellertüren sowie die Türen zu Haustechnikräumen sind lackierte Stahltüren. Aufgrund der mitgenommen Oberfläche und der erheblichen Abnutzung werden die derzeitigen Türen ausnahmslos getauscht.
Die Unterrichtsräume und Fachunterrichtsräume erhalten in Richtung der Lernlandschaften Innenfenster als Sicht-/ Blickverbindung und geben den "Marktplätzen" einen Zentrumscharakter für die umliegenden Klassen. Dies dient auch dazu, stehenden Lehrkräften und Betreuer*innen den Einblick zu erlauben, so dass sie das Geschehen in den Nachbarräumen kontrollieren und sich Zeichen geben können. Versehen mit tiefen Holzrahmen dienen sie gleichzeitig als Sitz- und Arbeitsunterlage.
Weiters sind aufgrund Brandschutzertüchtigungen Verbindungstüren zwischen den Klassenzimmern als bypass-Fluchtweg einzuplanen und neu umzusetzen.
Die Brandschutz- und Rauchschutztüren in den Gängen sind Stahl-Glaskonstruktionen, die in voller Gangbreite und bis Deckenhöhe verglast sind.

345 Innenwandbekleidungen
Um die Unterrichtsräume reizarm zu gestalten, werden nach Ertüchtigung der Elektroleitungen und HLS-Leitungen die Wände innen mit einer Spachtelung versehen, um eine homogene Wandoberfläche nach den Schlitzarbeiten wiederherzustellen. Die Oberfläche soll final mit Silikatfarben beschichtet werden. An den Wänden gegenüber des Lehrerpults dienen Holzwolleplatten sowohl als Akustikelemente als auch als Pinnwandelemente und sind eine Fortsetzung der abgehängten Decken-Akustik-Platten in Vertikalebene.
Die Nassräume werden mit Kalk-Zement-Putz versehen und mit keramischen Fliesen bekleidet. Die Fliesen werden unterschiedlich hoch verlegt. In den WCs 1,80 m hoch, in den Duschen raumhoch. Geflieste Gipskartonwände werden vorher mit einem Abdichtungsanstrich behandelt.

350  DECKEN

351 Deckenkonstruktionen
Neue Geschossdecken finden sich ausschließlich im Neubau und werden vornehmlich mit einachsig gespannten Brettsperrholzdecken erstellt. Für den Einbau des Aufzugs müssen neue Deckenöffnungen hergestellt werden.

353 Deckenbekleidungen
Aufgrund der Anforderung für KFW40-Standard ist es notwendig den Keller als Kaltbereich auszubilden. Deshalb ist eine Deckendämmung im unterkellerten Bereich mit ca.16 cm Wärmedämmung vorgesehen, die im Anschluss gespachtelt und weiß gestrichen wird.
In allen weiteren Räumen ist eine abgehängte Akustikdecke vorgesehen, in der sämtliche Elektro-Installationen geführt werden.
In den "Aufenthaltsräumen" der Schüler*innen, inkl. der Lernlandschaften, ist eine abgehängte Akustikdecke aus feinen Holzwolleleichtbauplatten vorgesehen. Deren beigebrauner Naturton schafft eine wohnliche Wirkung, die sehr wichtig ist, da die Nutzer sich acht bis neun Stunden täglich dort aufhalten. Der Verbindungstrakt mit Lehrerzimmer und Verwaltung wird mittels unregelmäßiger GK-Lochdecke akustisch wirksam abgehängt.
In der Aula, den Gängen und Nebenräumen sind ebenfalls Gipskartonlochdecken mit unregelmäßig gelochten Decken vorgesehen, in untergeordneten Nebenräumen, in denen keine Schalldämpfung notwendig ist, glatte Gipskartondecken.
Alle Decken sind max. 7 cm weit abgehängt, um die notwendige lichte Raumhöhe von 3 m nicht zu unterschreiten. Die Lüftungskanäle an den Flurwänden werden "auf Sicht" geführt und nicht verkoffert.
In der Turnhalle sind aufgrund der guten Akustik und der ballwurfsicheren Eigenschaft auch Holzwolleleichtbauplatten an der Decke vorgesehen.

360  DÄCHER

361 Dachkonstruktionen
Die statische Dachkonstruktion bleibt unberührt und wird beibehalten. Die Bausubstanz ist brauchbar und weiterzuverwenden. Lediglich die Dachhaut bzw. die Dämmung (ca. die Hälfte ungedämmt) wird erneuert und mittels "Aufdachdämmung" ab Schalung neu aufgebaut. Wichtig ist die Ertüchtigung der Dampfsperre gegen aufsteigende Feuchtigkeit von innen.
In diesem Zuge wird die vorhandene PV-Anlage rückgebaut eine neue wieder aufgesetzt.
Der Neubau-Teil bzw. das Dach des Anbaus wird in Anlehnung an den Bestand ebenfalls mit Pfettendachstuhl erstellt und fortgeführt.

363 Dachbeläge
Die alte Deckung wird somit durch einen farblich an die neue PV-Anlagen angepassten Glattziegel auf Schulgebäude und Mehrzweckhalle ersetzt. Der eingeschossige Verbindungsbau erhält eine Stehfalzdeckung.

380  BAUKONSTRUKTIVE EINBAUTEN

381 Allgemeine Einbauten
Im gesamten Schultrakt sind Einbaugarderoben vorgesehen und sollen Platz für ca. 180 Schüler bieten. Ebenso ist der Einbau von Einbauschränken für Lernmaterial etc. geplant.

Treppengeländer bzw. die Brüstungen werden beibehalten, aber ertüchtigt und ggf. die Brüstungshöhe dem heutigen Standard angeglichen und mittels Stahlgeländer mit enger Flachstahlfüllung aufgefüttert.

Im Lehrerzimmer ist eine Teeküche und im Nebenraum Werken eine Küche mit Vollausstattung geplant.

2.  Allgemeine Vorbemerkungen zur Ausführung

Sauberkeit
Der Anbieter hat die Baustelle täglich sauber zu hinterlassen und nach Fertigstellung seiner Arbeiten dafür zu sorgen, dass sämtliches Restmaterial von der Baustelle entfernt wird. Es steht bauseits kein Container zur Verfügung. Für das Entsorgen von Abfall gelten die ATV der VOB/C, DIN 18299 Punkt 4.1.11 und 4.1.12.
Kommt der Unternehmer dieser Verpflichtung nicht in ausreichendem Maße nach, so werden Reinigungsarbeiten in Auftrag gegeben. Die anfallenden Kosten werden auf sämtliche Firmen, die in dem betreffenden Bereich tätig waren, umgelegt und in Abzug gebracht.

Schutzmaßnahmen
Auf Maßnahmen zum Schutz von Nachbargebäuden/Nachbargrundstücken und öffentlichen Straßen und Wegen von Staub- und Schmutzbelästigung wird besonders hingewiesen. Die Aufwendungen hierfür sind mit den Einheitspreisen abgegolten. Weiter wird darauf hingewiesen, dass Reinigungsarbeiten der Zufahrtsstraßen nach Bedarf unaufgefordert vorgenommen werden müssen, evtl. Auflagen der Gemeinde Oberschneiding sind vom Auftragnehmer genaustens zu beachten

Baustrom / Bauwasser
Die Auftragnehmer Baumeister/ELT und Baumeister/HLS errichten auf der Baustelle für die beiden Bauabschnitte je einen Baustromkasten und eine Entnahmestelle für Bauwasser. Jeder Auftragnehmer kann Baustrom und Bauwasser entnehmen. Die Kosten übernimmt der Bauherr.
Ruhezeiten
Es wird ausdrücklich darauf hingewiesen, dass Ruhezeiten von 18:00 - 7:00 Uhr früh bindend einzuhalten sind. An Samstagen kann von 7:00 - 12:00 Uhr mittags gearbeitet werden. Sollte es in der Gemeinde Oberschneiding eine Lärmschutzverordnung geben, so hat sie absoluten Vorrang und Gültigkeit.

Ortsbesichtigung
Der Bieter hat sich vor Angebotsabgabe über den Umfang der auszuführenden Arbeiten umfassend zu informieren und die örtlichen Gegebenheiten zu berücksichtigen. Dem Bieter wird dringend empfohlen das Bauobjekt und die Örtlichkeiten vor Ort zu besichtigen. Nachforderungen aus Unkenntnis der örtlichen Gegebenheiten werden grundsätzlich nicht anerkannt. Schäden und Behinderungen die erst während der Bauausführung erkennbar werden, sind dem Auftraggeber schriftlich mitzuteilen. Die weitere Vorgehensweise wird vom AG festgelegt.

Ausführungsfristen:
Den genauen Bauablauf regelt ein diesem Leistungsverzeichnis beigefügter Bauzeitenplan.
Die in den Ausführungsfristen genannten Termine sind verbindlich:

a)  Beginn der Baumaßnahme:  Mai 2026

b)  Beginn Montageplanung :  September 2026
c)  Beginn Motnage Aufzug:  Mai 2027
d)  Fertgistellung Aufzug:  Juni 2027

e)  Ende der Baumaßnahme:  November 2027

Baustellenbesprechung
Der Auftragnehmer hat zu den Baustellenbesprechungen, die der Auftraggeber regelmäßig durchführt, einen geeigneten bevollmächtigten Vertreter zu entsenden. Der Jour-Fixe-Termin wird mit Auftragserteilung bekannt gegeben.

Bautafel
Eine Bautafel wird errichtet. Dabei stellt die Baumeisterfirma eine Unterkonstruktion auf und montiert die bauseits gelieferte Bautafel. Die Bautafel selbst wird vom Bauherrn bestellt, beauftragt und angeliefert.

*Hinweis: Vorbemerkungen zum Leistungsverzeichnis*
Vorbemerkungen zum Leistungsverzeichnis

Vereinfachte Schreibweise:
AG = Auftraggeber
AN = Auftragnehmer (Bieter)
LV = Leistungsverzeichnis

Der AN ist selbst für die Einrichtung, Vorhaltung und Beseitigung von Transporteinrichtungen (Kran etc.) zur Erbringung der eigenen Leistung verantwortlich. Soll ein Baukran zur Ausführung kommen, ist der Standort und die erforderliche Anschlussleistung frühzeitig mit dem AG abzustimmen.

Baustelleneinrichtung:
Das Gebäude wird gemäß beilegendem Baustellen- einrichtungsplan erschlossen. Der für die Baustellenein- richtung aller am Bau Beteiligten zur Verfügung stehende Platz wird vor Ausführung von der örtlichen Objektüberwachung zugewiesen. Aufgrund insgesamt beengter Flächenverhältnisse ist die Baustelleneinrichtung des AN entsprechend zu disponieren und mit der Objektüberwachung abzustimmen. Aufenthalts- und Lagerräume können vom AG nicht zur Verfügung gestellt werden, Räume im Gebäude sind vorab mit dem  AG abzustimmen und sind vom  AN verschließbar zu machen. Der AG erhält mind. 3 Schlüssel. Sanitäreinrichtungen werden durch den AG zur Verfügung gestellt. Lagerflächen im Freien werden vom AG innerhalb der Einrichtungsfläche zur Verfügung gestellt. Unterkünfte, wie Schlafräume und Aufenthaltsräume für die Freizeit dürfen in der Liegenschaft, in der sich die Baustelle befindet, nicht eingerichtet werden. Das Baufeld einschl. BE-Fläche wird vom AN Baumeister zu Baubeginn mit einem Bauzaun umwehrt. Die anschließenden Grundstücke dürfen nicht betreten werden. Zur Ersten Hilfe hat jeder  Auftragnehmer nach der Arbeitsstättenverordnung und der Unfallverhütungsvorschrift "Erste Hilfe" die notwendigen Vorkehrungen selbst zu treffen. Die Ersthelfer sind vor Arbeitsbeginn schriftlich dem Auftraggeber bekanntzugeben.

Besondere Vorgaben für die Entsorgung:
Jeder Unternehmer hat seinen Schutt, seine Abfälle, Verschnitte usw. auf eigene Kosten gem. VOB selbst zu beseitigen und zu entsorgen bzw. der Verwertung zuzuführen. Jeder Unternehmer hat die Baustelle bzw. seinen Arbeitsbereich gem. VOB von Schutt und Abfällen zu reinigen und diesen Schutt bzw. diese Abfälle getrennt nach Wertstoffen zu entsorgen, bzw. der
Verwertung zuzuführen.  Werden die Arbeitsplätze von Unternehmen nicht arbeitstäglich sauber gehalten und/oder unterlassen Unternehmen trotz  Aufforderung durch die Objektüberwachung die Schutt- bzw. Abfallberäumung,
dann werden der Schutt, bzw. die Abfälle auf Kosten des jeweiligen Unternehmers bauseitig durch den AG entsorgt bzw. der Verwertung zugeführt.

Arbeitsabschnitte, Ausführungsfristen
Die im beiliegenden Terminplan angegebenen Bauzeiten und Termine sind Richtwerte und bilden die Kalkulationsgrundlage für dieses LV.  Wird die Abänderung des  Ausführungsbeginns bzw. des Fertigstellungstermins erforderlich, so wird der neue Termin zwischen den Parteien festgelegt. Der neue Fertig- stellungstermin ist dann wiederum verbindliche Vertragsfrist im Sinne §5 Abs. 1, Satz 1, VOB/B.
Das Bauvorhaben wird in einem Bauabschnitt ausgeführt. Längere Unterbrechungen sind nicht vorgesehen.
Bei zu kaltem Wetter werden keine Winterbaumaßnahmen durchgeführt. Die Baumaßnahmen werden in dieser Zeit eingestellt und sind umgehend nach Besserung der Wetterlage wieder aufzunehmen.  Die Terminplanung beruht auf Überlegungen des AG. Diese sind für den Auftragnehmer verbindlich. Ausführungsfristen siehe Besondere Vertragsbedingungen (BVB) im VHB-Formblatt 214.H.

Leistung zur Unfallverhütung:
Jeder AN ist während der Dauer seiner Arbeitszeit verantwortlich für die ordnungsgemäßen Baustellen- absicherungen und Verkehrssicherungsmaßnahmen, insbesondere in seinem Arbeitsbereich. Die Baustelle wird zur Sicherung gegen den Zutritt Unbefugter vom AN Baumeister ab
Beginn seiner Arbeiten mit einem Bauzaun umgeben. Der Zugang hat nur über die vorgesehenen Türen und Tore zu erfolgen. Das Verschließen der Zugänge ist Sache des AN, dessen Beschäftigte als letzte die Baustelle verlassen.
Baustellenordnung:
Aufgrund seiner Verpflichtung nach § 2 Abs. 1 der Baustellenverordnung vom 10. Juni 1998,  bei der
Planung der Ausführung eines Bauvorhabens, die allgemeinen Grundsätze nach § 4 Arbeitsschutzgesetz zu berücksichtigen, macht der Auftraggeber die Baustellenordnung zum Bestandteil des Bauvertrages. Sie enthält Regelungen zur Organisation, Koordination und Überwachung des sicheren Baubetriebes. Sie umfasst Maßgaben zu Arbeitssicherheit, die ein unfallfreies Zusammenwirken aller am Bau Beteiligten betreffen. Sie ist auch Bestandteil des Sicherheits- und Gesundheitsschutz- planes. Jeder Auftragnehmer hat sein Personal über den Inhalt der Baustellenordnung zu unterrichten, sowie für die Einhaltung der Maßgaben zu sorgen. Auch alle Nachunternehmer (auch Lieferanten etc.) unterliegen der Baustellenordnung und sind von ihren Auftraggebern mit dieser vertraut zu machen. Auftragnehmer / Nachunternehmer mit Beschäftigten
haben generell das aktuell gültige Arbeitsschutzgesetz und alle sonst zum Schutz Beschäftigter geltenden Vorschriften einzuhalten. Auf der Baustelle gelten für Arbeitgeber insbesondere die Arbeitsschutzverpflichtungen, die sich aus § 5 Baustellenverordnung ergeben. Ihre Verantwortlichkeiten zum Schutz der Beschäftigten -insbesondere aufgrund des
Arbeitsschutzgesetzes- werden durch die Maßnahmen des Auftraggebers nicht berührt. Arbeitgeber, die selbst mitarbeiten und Unternehmer ohne Beschäftige haben, sind die bei der Arbeit anzuwendenden staatlichen Arbeitsschutzvorschriften und Unfallverhütungsvorschriften einzuhalten.
Leistungsbeschreibung:
- Es gilt die VOB/B und VOB/C in der zum Zeitpunkt des  Vertragsabschlusses geltenden Fassung
- Die Bayerische Bauordnung
- Die allgemein anerkannten Regeln der Technik
- Das Bundesimmissionsschutzgesetz sowie die örtlichen Emissions-, Wasserschutz- und Entsorgungsvorschriften
- Die "Allgemeine Verwaltungsvorschrift zum Schutz gegen Baulärm"
- Die entsprechenden Auflagen und Hinweise der zuständigen Behörden sowie beiliegende Pläne, Gutachten (falls vorhanden)
- Darüber hinaus gelten alle einschlägigen technischen Merk-blätter, sowie Richtlinien der Berufsgenossenschaften und TÜV
 - Ferner gelten alle nicht genannten, aber zum Zeitpunkt der Ausschreibung gültigen Fachnormen, Vorschriften und Richtlinien, Vorschriften der Berufsgenossenschaften
- Die Technischen Regeln für Gefahrenstoffe
- Die Baustellenverordnung (BaustellV)
Mit den Preisen werden alle Leistungen abgegolten, die nach der Leistungsbeschreibung, den Vertragsbedingungen, und der gewerblichen Verkehrssitte zur vertraglichen Leistung gehören. Die ausgeschriebenen Leistungen sind vom AN hinsichtlich Art und  Angemessenheit zu überprüfen. Auf Verlangen ist dazu die Kalkulation offenzulegen.
Nebenleistungen werden nicht gesondert vergütet und gehören ohne Erwähnung zur vertraglichen Leistung.
Sofern in den folgenden Abschnitten und Positionen die Mengenangaben als Pauschalen ausgeworfen sind, ist jeweils der komplette Endpreis einschließlich aller zugehörigen  Nebenleistungen zu kalkulieren und einzusetzen.

*Hinweis: Allgemeine technische Vorbemerkungen und Erläuterungen*
KG 460 Aufzugsanlagen.
 Allgemeine technische Vorbemerkungen und Erläuterungen.

1.0 Lieferung und Montage / Schnittstellen:
Die Lieferung erfolgt frei Baustelle (einschließlich Verpackung). Die Montage erfolgt durch Fachmonteure des Auftragnehmers. Bauseitig werden keine Hilfskräfte zur Verfügung gestellt.
Der Transport und die Entsorgung der Verpackungsmaterialien, die Beseitigung der Schutzfolien und Aufkleber sowie die fachgerechte Reinigung kurz vor Inbetriebnahme ist in die Einheitspreise mit einzukalkulieren.

1.1 Vor der Aufzugsmontage:
AG-Leistung: (Auftraggeber)
-Bei Auftragserteilung werden verbindliche Angaben bzw. Architektenpläne als Grundlage für die Erstellung der Bauzeichnungen vorgelegt.
-Verbindliche Genehmigung der Bauzeichnungen als Grundlage zum Beginn der Fertigung.
-Durchführung aller erforderlichen Maurer-, Stemm-, Putz- und Malerarbeiten (u.a. Be- und Entlüftung und Rauchabzug des Schachts).
-Anbringen eines Meterrisses an allen Schachttüren je Etage zum Setzen der Aufzugstüren.
-Elektrische Zuleitung bis zum Steuerschrank sowie die Beleuchtung der Schachtzugänge.
-Verlegen der Telekommunikationsleitung vom TK-Verteiler bis in den Maschinenraum (Schacht); inkl. TK-Dose.
-Bereitstellung elektrischer Energie für Beleuchtung, Montage und Probebetrieb des Aufzugs.
AN-Leistung: (Auftragnehmer)
AN-Leistungen sind in die Einheitspreise mit einzukalkulieren!
-Erstellung der Bauzeichnungen (Montagezeichnungen) zur Ausführung des Schachts.

1.2 Während der Aufzugsmontage:
AG-Leistung:
Liefern und Verlegen aller Elektro-Verbindungsleitungen außerhalb von Schacht und Maschinenraum bzw. Steuerschrank.
AN-Leistung:
AN-Leistungen sind in die Einheitspreise mit einzukalkulieren!
-Lieferung und Montage der Schachtbeleuchtung gemäß Vorschrift einschließlich der Steckdose in der Schachtgrube
-Absicherung der Baustelle gemäß Vorschriften.
-Herstellen der erforderlichen Stahlsockel in der Schachtgrube.
-Lieferung und Montage des Schachtelements für Aufsetzpuffer.
-Lieferung und Montage des Hauptschalters, des Lichtschalters für Kabinen-und Schachtbeleuchtung,
-Ein-und Ausbau der Rüstungen im Fahrschacht nach DIN 4420 und UVV.

1.3 Nach der Aufzugsmontage bzw. für eine mängelfreie Abnahme der Anlage/n:
AG-Leistung:
-Stellen eines Aufzugwärters zur Abnahme des Aufzugs durch eine benannte Stelle.
-Der Schacht ist so auszustatten, dass bei Betrieb der Aufzugsanlage/n eine Raumtemperatur von + 5 Grad Celsius nicht unterschritten und + 40 Grad Celsius nicht überschritten wird.
-Potentialausgleich in der Schachtgrube.
AN-Leistung:
AN-Leistungen sind in die Einheitspreise mit einzukalkulieren!
-Erstellen der Aufzugspapiere für die Erstabnahme (Vorprüfung).
-Stellung eines Fachmonteurs für die Abnahme.
-Stellung etwaig erforderlicher  Prüfgewichte für die Abnahme bzw. durch das ZÜS-Messsystem.
-Übernahme der Gebühren für die Abnahme durch eine benannte Stelle (z.B. ZÜS, siehe eigene Position).
-Beschilderung der Aufzugsanlage gem. Vorschriften. Lieferung der erforderlichen Entriegelungsschlüssel mind. 3-fach in Dreikant-oder Vierkantschlüssel-Ausführung. (Dieses ist mit dem Bauherrn abzustimmen.)
-Sämtliche Schlüssel (z.B. Bedientableau) mind. 3-fach.
-Lieferung der Abstiegsleiter in die Schachtgrube.
-Schmiermaterial und Erstabschmierung des Aufzugs.
-Reinigung des Aufzugsschachtes vor der Endabnahme.
-Anbindung an den bauseitigen Potentialausgleich im Aufzugschacht ist vollständig inkl. allen benötigten Materialien durchzuführen.

2. Bewertung der Angebote:
Die Angebote werden bewertet über die angegebenen Preise, einschließlich Wartungspreise.

3. "Nebenangebote-Alternativen":
Nebenangebote sind nicht zulässig.

4. Energieeffizienz:
Das angebotene Aufzugssystem muss mindestens die Energieeffizienzklasse B aufweisen.
Diese ist nach Beendigung der Arbeiten durch Messung des Energieverbrauchs Referenzfahrt bei leerem Fahrkorb und bei Stillstand nachzuweisen und zu berechnen.

5. Softwaremodule:
Zugang zu Softwaremodule ist ohne Passwörter möglich oder es sind bei der Abnahme sämtliche Passwörter in der Dokumentation zu hinterlegen.

6. Preisangaben:
Falls bei den angeführten Positionen keine Vergütung des AN vorgesehen ist, da in anderen Positionen oder in Standardausführung bereits beinhaltet oder die Position nicht erforderlich ist (z.B. für Montagegerüst) ist zwingend der Wert 0,00 € einzutragen.
Textliche Äußerungen oder Streichen von Positionen führen zum Ausschluss des Angebotes!

7. Unfallverhütung:
Für alle erforderlichen Unfallverhütungsmaßnahmen für Fremdpersonal sowie die Eigensicherung ist ausschließlich der AN für alle Montagephasen und über die gesamte Bauzeit verantwortlich.

### Bereich 1 Aufzugsanlage

#### Abschnitt 1.1 461 Aufzugsanlagen

**1.1.10 Lift**
*** Pauschalposition
*** Leitbeschreibung
Lift mit Aussttatung nach untenstehenden Unterbeschreibungen

Die nachfolgenden genannten Eigenschaften und Anforderugnen sind zwingend einzuhalten.

Ausführungsbeschreibung Lift

Nachfolgende Vorgaben sind zwingend zu berücksichtigen!

Behindertenlift

Projektierte Anlagendaten:
Plattformlift, Spindelantrieb nach Maschinenrichtlinie 2006/42/EG, EN 81-41 und Baumusterprüfung.
Anforderung der EN 81-58 für die Schachttüren sind zu beachten!
Bay TB ist zu beachten wegen den Schachttüren und der Türportale.
Einspeisendes Netz, 400 V DS 50 Hz. Schutzmaßnahme nach
VDE 0100, TT Netz mit Absicherung nach AN Aufzug

Antriebsregelung: Anlauf über Sanftanlaufgerät
Betriebsgeschwindigkeit: ca. 0,15 m/s
Traglast: Q = ca. 450 kg / 5 Personen
Kabinenbreite: 1,10 m
Kabinentiefe: 1,50 m
Kabinenhöhe: 2,10 m
Anzahl der Schachttüren: 3
Drehtür mit großem Glasausschnitt inkl. Türgriff
Türabmessungen: 0,90 x 2,10 m (b x h)
Haltestellen / Zugangsstellen: 3
Zuladung: Einfachlader
Förderhöhe: ca. 6,07 m
Schacht: Stahlbeton
Schachtbreite: ca. 1,60 m
Schachttiefe: ca. 1,80 m
Schachtgrube:
- die Schachtgrubentiefe beträgt ca. 0,1 m.
- Alle konstruktiv erforderlichen technischen Maßnahmen sind bei der Ausführung zu berücksichtigen
Schachtkopf:
- die Schachtkopfhöhe beträgt ca. 3,20 m
- Alle konstruktiv erforderlichen technischen Maßnahmen sind bei der Ausführung zu berücksichtigen
Bestimmungsgemäßer Betrieb:
- eingewiese Personentransport
- Lastentransport
- Reinigungspersonal
- Instandhaltungspersonal
- Menschen mit eingeschränkter Mobilität
- barrierefreie Erschließung aller angefahrenen Stockwerke
- trockene Umgebungsbedingungen
- Umgebungstemperaturen +5 - + 40 °C
Oberflächen:
Aluminium, Oberfläche Pulverbeschichtet
Herstellerunabhängigkeit:
- Alle verwendeten Komponenten müssen frei am Markt erhältlich sein und dürfen keine Bindung an den Montagebetrieb der Anlage verursachen.
- Dies gilt auch für die Beschaffung von Ersatzteilen und sonstigen Dienstleistungen wie Aufschaltung von Notrufsystemen auf externe Leitstellen, Personenbefreiung etc.
- Speziell die Steuerung darf nicht aus eigener Fertigung des Auftragnehmers stammen
Menge: 1,000 psch
DIN276-1_08: 461
DIN276 neu: 461
*Unterbeschreibung 1 Steuerungsaufbau*
Steuerungsaufbau

Steuerung:
- Totmannsteuerung innen
- Hol- und Sendesteuerung außen

- Einknopf-Sammel-Steuerung,
- in Mikroprozessortechnik
- als frei am Markt erhältliche Komplettsteuerung
- Rückholsteuerung mit integriertem Not-Aus
- Fehlerspeicher zur Protokollierung und Speicherung mit mind. 50 Speicherplätzen. Störungen werden mit genauer Zeitangabe gespeichert. Ein-und  Abschalten der Anlage durch den Hauptschalter darf nicht zum Löschen des Fehlerspeichers führen.
- Volltext/Klartext-Display zur Anzeige und Abfrage aller Steuerungsparameter, sowie des Fehlerspeichers.
- Das Auslesen des Fehlerspeichers und der Betriebsparameter muss ohne spezielle Diagnosegeräte vor Ort möglich sein. Soweit systembedingt erforderlich, ist dieses Anlagenbestandteil und muss dauerhaft an der Anlage hinterlegt sein.
- Die Verriegelung der Steuerung gegen Fremdprogrammierung erfolgt durch eine Geheimzahl (Codeschloß). Diese Geheimzahlen sind nach Auftragserteilung dem Projektleiter bekannt zu geben.
- Haltetoleranz ± 5 mm unter allen Lastzuständen
- Verteilerkasten standardmäßig seitlich im Technikteil des Schachtes an der obersten Haltestelle
*Unterbeschreibung 2 Plattform*
Plattform

- Ohne Kabinenwände und ohne Kabinentür.
- Mit umlaufender Sicherheitsleiste aus Aluminium, welche als Einklemmschutz dient.
- Rückwand brüstungshoch verkleidet, Farbauswahl nach RAL
Abstimmung mit AG
- Querliegende Bedieneinheit:
bestehend aus einer Einheit, die mit einem hinterleuchteten
Akryl-Glas ausgestattet ist, sowie einem Bedienpaneel aus
Aluminium.
- Umgebende Designelemente sind in grau, Anodic
Color Natura, Optik ähnlich Aluminium.
- Runde Kurzhub-Flächentaster (32 mm) mit Drückerplatte in Aluminium schwarz eloxiert sowie Braille-Schrift für je Etage Hauptzugang zusätzlich mit Grünem Ring, Notruftaster, Roter Not-Stop-Taster, Überlast, Schlüsselschalter zur Deaktivierung des Bedientableaus, sind integriert in dem Bedienpaneel.
- An der Bedieneinheit ist ein zusätzlicher Handlauf, lackiert
Oberfläche glänzend, inkl. integriertem Notlicht, auf Höhe von 875 mm angebracht.
- Beleuchtung und Notlicht in LED-Technik.
- Bodenbelag: bauseitiger Belag bis 3mm

Beleuchtung:
Die Beleuchtungen werden bei nicht vorliegendem
Fahrkommando und geschlossenen Fahrkorb- und
Schachttüren nach ca.120 Sekunden abgeschaltet. Das
Wiedereinschalten erfolgt über den nächsten Aussendrückerbefehl. (Energieeffizienz nach VDI 4707
Blatt 1)
Spiegel:
- einteiliger Kristallspiegel, in ESG-Ausführung
- Stärke mind. 6 mm
- überhalb der Bedieneinheit
- halbhoch
- Spiegelelement austauschbar befestigt mit verdeckten Haltern.
*Unterbeschreibung 3 Schacht*
Schacht

- Selbsttragendes Schachtgerüst, bestehend aus:
Sandwichplatten, ca. 25 mm, aus doppelwandigem Stahlblech mit EPS-Füllung und Profilblechteilen als Ecksteher,
- Schachtinnenseite sichtbar verschraubt
- Schacht mit Dachabschluss, mit LED Beleuchtung
- Schachtabdeckung mit integrierter LED-Beleuchtung. Farbe
der Abdeckung wie Schacht, als oberer Schachtabschluss
- Innenverkleidung gegen die Technikseite, Führung sichtbar
ausgespart.
- Farbe Schacht: pulverbeschichtet Farbe RAL nach Abstimmung
- Schacht nach AFU Planung
- Vor Montage ist der bauseitige Schacht vor Ort aufzumessen und die Maße des Schachtgerüstes anzupassen

Abdeckung Schachtwand
- Abdeckung an der Schachtwande (Türenseite) im Flur/Treppenhaus nach AFU Planung
- In Metall pulverbeschichtet nach Festlegung Bemusterung
- Blechstärke 1,5 mm
- Die Abdeckung ist an der Betonleibung mittels dauerelastischem Klebesilikon oder ähnlichem Material unsichtbar zu fixieren
- Die Konstruktion der Verkleidungen muss geeignet sein die vorhandenen Toleranzen im Beton aufzufangen.
- Vor Montage ist die Abdeckung vor Ort aufzumessen und auf Maß zu fertigen

Schachtabschluss
- trittsichere Ausführung aus pulverbeschichtetem Stahlblech
- abgehängtes Deckenelement als aufgesetztes Paneel
- ausgeführt als weißes oder nach Kundenwusch glattes Panel, Blechstärke mind. 1,5 mm,
- Die Bauhöhe des abgehängten Deckenelements wird im Zuge der Bemusterung festgelegt.

Beleuchtung:
Die Beleuchtungen werden bei nicht vorliegendem
Fahrkommando und geschlossenen Fahrkorb- und
Schachttüren nach ca.120 Sekunden abgeschaltet. Das
Wiedereinschalten erfolgt über den nächsten Aussendrückerbefehl. (Energieeffizienz nach VDI 4707
Blatt 1)
Beleuchtung muss die gängien Vorschriften entsprechen.
*Unterbeschreibung 4 Schachttüren*
Schachttüren

- Drehtüren mit großem, Klarglasausschnitt
- Türblatt und Rahmen pulverbeschichtet nach RAL Farbauswahl nach Abstimmung AG
- Türglasprofile in Aluminium mit innenliegendem Türschließer,
- elektrischer Verriegelung.
- Abgerundete Türgriffe Aluminium
- nach EN 81-58 im KG Feuerhemmend E90 ausgeführt
- nach EN 81-58 restliche Geschosse Feuerbeständig E30 ausgeführt

- Montage der Schachttüren Befestigung im Schacht
- Lieferung und Einbau von unsichtbar befestigten Zargenblechen, grundiert zur Anbindung der Schachttüren am Beton.

Türschwellen:
- Türschwellenprofil inkl. Zusatzschwelle im Zargenbereich aus Edelstahl
- Türschwelle zum Schutz gegen Verschmutzungen ohne sichtbare Türführungen
- ausgelegt für eine Radlast von 40 % der Tragfähigkeit des Aufzugs
- Das Überfahren mit Lasten darf nicht zu einer dauerhaften Verformung des Deckblechs führen.
Die Unterkonstruktion und das Deckblech sind entsprechend stabil auszuführen.
Estrichblech:
- Estrichblech im Schwellenbereich über die gesamte Breite der Öffnung
- Spalten zwischen Türschwelle und Rohboden so schließen, daß der neue Bodenbelag ohne besondere Maßnahmen bis an die Schachttürschwelle herangezogen werden kann
*Unterbeschreibung 5 Türportale*
Türportale

Türportale
- Türportale für die Anbindung aller Schachttüren an die Schachtwände im Flur in entsprechende Feuerwiderstandsklasse wie die Türen.
- In Metall pulverbeschichtet nach Festlegung Bemusterung
- Blechstärke ca. 1,5 mm
- Die Portale sind an der Leibung mittels dauerelastischem Klebesilikon oder ähnlichem Material unsichtbar zu fixieren
- Die Konstruktion der Verkleidungen muss geeignet sein die vorhandenen Toleranzen im Beton aufzufangen.
- Alle Portalverkleidungen sind getrennt für jedes Stockwerk aufzumessen und auf Maß zu fertigen.
- Die Portale sind vorgefertigt auf der Baustelle anzuliefern.
- Die Bleche sind mit einem Bodeneinstand von mind. 3 cm auszuführen
- Die geplante Ausführung der Verkleidungsbleche ist im Schachtgrundriss der Neuanlage zu ersehen.
- Die vom AN gewählte Ausführung der Verkleidungsbleche ist dem AG vor der Fertigung als Zeichnung zur Freigabe vorzulegen.
- umlaufende Dauerelastische Abfugung der Türzargen zum Schacht, Ral-Farbton nach Kundenwunsch
*Unterbeschreibung 6 Brandfallbeschilderung*
Brandfallbeschilderung
In unmittelbarer Nähe der Außendrücker ist in den einzelnen Etagen ein Schild der Größe 11 cm x 8,5 cm, mit der Aufschrift, "Aufzug im Brandfall nicht benutzen" anzubringen.
*Unterbeschreibung 7 Elektroinstallation*
Elektroinstallation
Elektrische Installation im Schacht:
Die Leistung der Ausführung beginnt mit den Eingangsklemmen
des Hauptschalters und des Schalters für Fahrkorbbeleuchtung
und Notrufeinrichtung sowie für Schachtbeleuchtung einschl.
Auflegen der Energiezufuhr. Im Aufzugsschacht befindet sich
ein Erdungsfestpunkt; der Potentialausgleich sowie der
Erdungsanschluss der verschiedenen Aufzugsteile ist vom AN
Aufzug vollständig inkl. aller benötigter Materialien
durchzuführen.
Lieferung und Montage des Hauptschalters für
- Lichtschalter für Kabinen- und Schachtbeleuchtung.
- Inkl. Elektrische Installation als Hauptschalter.
Durch das Gewerk Elektro wird die Zuleitung bis zum
Schaltschrank bauseits verlegt. Der Anschluss vom
Schaltschrank (Bedien-/Wartungspaneel) an die Aufzugsanlage
ist durch den Errichter des Aufzugs herzustellen.

- Das komplette Installationsmaterial für Schacht, Plattform und Triebwerk ist in halogenfreien Kabelkanälen oder Aufputz in halogenfreien Kunststoffrohrleitungen zu verlegen.
- Kabelanschlusskästen im Schacht sind nur in Feuchtraumausführung zulässig.
- Befestigung mittels Dübelmontage
- Die Leitungsdurchführung zum Aufzugsschacht ist brandgeschottet auszuführen

Überspannungsschutz
- Sicherungsmaßnahmen für die Ableitung von Überspannungsspitzen im Bereich der Zuleitungsklemmen der Steuerung

Potentialausgleich
- Die Führungsschienen sind für den Potentialausgleich in der Schachtgrube miteinander zu verbinden. Gleichzeitig ist eine Potentialausgleichsleitung zur Antriebseinheit zu verlegen und
anzuschließen
- Der bauseits zur Verfügung gestellte Potentialausgleichs- anschluß ist an den Führungschienen anzuschließen.
- Eine entsprechende Klemmleiste ist zu liefern und zu installieren.
*Unterbeschreibung 8 Zubehör*
Funkentstörung
- nach EMV-Richtlinien
- Filter gegen Netzverunreinigungen sind vorzusehen und die Richtlinien einzuhalten Schachtbeleuchtung
- über die gesamte Schachthöhe
*Unterbeschreibung 9 Antriebssystem*
Antriebssystem

Spindelantrieb ca. 2,2 kW, ca. 5,2 A
Stromart: 400/230V
Anschlusswert: 400 V, 50Hz, bauseits mit 3 x 16 A träge
abzusichern (nach Vorgabe des AN Aufzug).

- Batteriebetriebene Notfallabsenkung im Falle eines
Stromausfalls.
- Integrierte automatische Schmierung, ölt die Antriebsschraube in regelmäßigen Abständen
*Unterbeschreibung 10 Aufsetzpuffer und Überlastsicherung*
Aufsetzpuffer und Überlastsicherung

Aufsetzpuffer
- bauartgeprüfte Aufsetzpuffer
- Alterungs- und Lebensdauerdiagramm den Dokumentationsunterlagen beilegen
- abgestimmt auf Geschwindigkeit und Traglast
- Pufferstützen bzw. Aufsetzsockel aus Profilstahl

Überlastsicherung
- Lastwägesystem mit Absolutwertmessung für die Ermittlung des Beladungszustands der Plattform
- optische und akustische Überlastanzeige in der Kabine
- Überlastsicherung mit Wägung in der Haltestelle bei offenen Türen, bei Überlast werden die Türen nicht geschlossen, Rufe und Befehle werden nicht ausgeführt.
*Unterbeschreibung 11 Korrossionschutz*
Korrosionsschutz
Es sind an allen nicht funktionsbedingt blanken Bauteilen geeignete Korrosionsschutzmaßnahmen zu treffen.
Korrosionsschutz im Schacht als zweifache Grundbeschichtung nach DIN-Güte- und Zulassungsbestimmungen.
Beschädigungen von Korrosionsschutzschichten sind, entsprechend dem Aufbau des Original
Korrosionsschutzes auszubessern.
Bei feuerverzinkten Bauteilen wird ausbessern mit Zinkstaubanstrichen zugelassen, wenn das
Grundmaterial vorschriftsmäßig vorbehandelt wird.
Bei Materialangabe Edelstahl in der technischen Beschreibung ist, sofern keine anderen Angaben gemacht wurden folgendes Material zu verwenden:
Nichtrostender Stahl aus CrNi-Stahl - Werkstoff-Nr.: 1.4301 gemäß DIN 17440.
*Unterbeschreibung 12 Montage- und Baustellenpunkte*
Montage- und Baustellenpunkte

Meterrisse / Höhenkoten
- die Meterrisse bzw. Höhenkoten an den Öffnungen der Schachttüren müssen durch den AN selbständig angebracht werden.
-Die Referenzpunkte sind im Bereich der Schachtzugänge vorhanden

Staubschutz, Gebäudeschutz und Reinigung
- Bei allen anfallenden Arbeiten sind vom AN ausreichende und fachgerechte Staubschutzmaßnahmen (z.B. Schutzabhängung) zu ergreifen, um Verschmutzungen zu verhindern.
- Die Staubschutzmaßnahmen sind selbständig regelmäßig auf Beschädigungen und ordnungsgemäße Funktion zu überprüfen.
- Im Bereich vor den Schachttüren ist der vorhandene Bodenbelag großflächig durch geeignete Maßnahmen vor umbaubedingten Beschädigungen zu schützen.
- Die Aufzugsanlage und alle von der Baumaßnahme betroffenen Räumlichkeiten sind am Tage der
Bauherrenabnahme besenrein zu übergeben. Die Steuerung sowie alle anderen Bauteile sind gründlich von ggf. vorhandenem Baustaub und anderen Verschmutzungen zu reinigen. Ölverschmutzungen sind durch geeignete Reinigungsmittel zu entfernen.
- Wird die Reinigung durch den Auftragnehmer nicht ordentlich durchgeführt, werden erforderliche Reinigungsarbeiten an einen entsprechenden Fachbetrieb beauftragt. Die Kosten
hierfür werden von der Schlußrechnung in Abzug gebracht.
- Die Kosten hierfür sind im Angebotspreis zu berücksichtigen.

Entsorgung
- Der von den Arbeiten des Auftragnehmers herrührende Abfall wird dessen Eigentum und ist restlos, unverzüglich, sach- und umweltgerecht zu entsorgen. Der Abfall und zu entsorgende
Bauteile müssen umgehend entfernt werden.
- Eine Zwischenlagerung im oder vor dem Gebäude ist nicht gestattet. Sollte eine Zwischenlagerung dennoch erforderlich werden, ist der Auftraggeber darüber zu informieren. Vom
Auftragnehmer sind in diesem Fall entsprechende Schutzmaßnahmen für das Bauwerk zu ergreifen.
- Die Anlieferung von Bauteilen hat vor Einbau der neuen Kabine über den Schacht zu erfolgen.
Das Treppenhaus darf nicht für den Transport schwerer und sperriger Lasten verwendet werden.
- Schutz des Gebäudes und aller Einrichtungen vor Beschädigung.
- Beschädigungen sind unverzüglich der Bauleitung zu melden und schriftlich anzuzeigen.

Baustellenabsicherung
- Im Zuge der Montagearbeiten sind alle erforderlichen
Schutzmaßnahmen vom AN alleinverantwortlich zu ergreifen.
Alle entstehenden Schachtöffnungen sind durch entsprechende
Absperrmaßnahmen entsprechend der UVV abzusichern.
- Die von der Baufirma eingerichteten Absturzsicherungen sind
vor Aufnahme der Arbeiten vor Ort zu prüfen .
- Nach Übergabe der Absturzsicherungen ist der AN für deren
ordnungsgemäßen Zustand alleinverantwortlich.
- Die Demontage der Absturzsicherungen und der
Montagebühnen im Zuge des Bauablaufs ist
Leistungsumfang des AN
*Unterbeschreibung 13 Dokumentation, Abnahme, Inbetriebnahme*
Dokumentation - Abnahme - Inbetriebnahme
Aufzugsprüfbuch
vom z.B. TÜV Süd, 1-fach, bestehend aus:
Prübericht "Prüfung technischer Unterlagen"
Prüfbericht "Prüfung vor der ersten Inbetriebnahme"
Prüfbericht "Endabnahme nach 2014/33/EU"
Endabnahme-Bescheinigung nach 2014/33/EU"
Zertifikat "beauftragte Person" (Aufzugswärterzertifikat)
Prüfbericht Nachprüfung (wenn erforderlich)
Sicherheitsanalyse
EG-Konformitätserklärung
BGV-A3-Prüfprüfprotokoll
Notfallplan
Schnittstellenliste über die "aufzugsexternen Sicherheitseinrichtungen"
Protokoll "Einweisung Betreiberpersonal"
Dübel-Dokumentation mit Dübel-Auswahl und Versuchsbericht
Aufstellung über die sicherheitstechnischen Maßnahmen
Plansatz in DIN A0 oder DIN A1 mit den entsprechenden Anlagen-, Kabinen- und Tableauzeichnungen.
Instandhaltungsanweisung gem. DIN EN 13015
Bedienungsanleitungen
Funktionsbeschreibungen
Stromlaufpläne
Klemmen- und Belegungspläne
Fabrikats- und Typenangaben wichtiger Bauteile
Berechnungen
Gutachten
Prüfbescheinigungen
Gefährdungsbeurteilungen
Bestätigung "NRLS + AWM", "über die vollständige Übernahme der Aufzugswärtertätigkeiten gem.
BetrSichV §12 bzw. TRBS 3121"
Dokumentation Aufzugsanlage:
2-fach in maschinenbeschrifteten Ordnern mit Register
1-fach in Datenform als PDF, Zeichnungen und Pläne als PDF- sowie als DXF- bzw. DWG-Format auf
USB-Stick, virenfrei und bereinigt,
bestehend aus
Prübericht "Prüfung technischer Unterlagen"
Prüfbericht "Prüfung vor der ersten Inbetriebnahme"
Prüfbericht "Endabnahme nach 2014/33/EU"
Endabnahme-Bescheinigung nach 2014/33/EU"
Zertifikat "beauftragte Person" (Aufzugswärterzertifikat)
Sicherheitsanalyse
Schnittstellenliste über die "aufzugsexternen Sicherheitseinrichtungen"
EG-Konformitätserklärung
BGV-A3-Prüfprüfprotokoll
Notfallplan
Protokoll "Einweisung Betreiberpersonal"
Dübel-Dokumentation mit Dübel-Auswahl und Versuchsbericht
Aufstellung über die sicherheitstechnischen Maßnahmen
Plansatz in DIN A0 oder DIN A1 mit den entsprechenden Anlagen- und Tableauzeichnungen.
Instandhaltungsanweisung gem. DIN EN 13015
Bedienungsanleitungen
Funktionsbeschreibungen
Stromlaufpläne
Klemmen- und Belegungspläne
Fabrikats- und Typenangaben wichtiger Bauteile
Berechnungen
Gutachten
Prüfbescheinigungen
Gefährdungsbeurteilungen
Bestätigung "NRLS + AWM", "über die vollständige Übernahme der Aufzugswärtertätigkeiten gem.
BetrSichV §12 bzw. TRBS 3121"
Aufmassprotokoll
Lotprotokoll
Bautagesberichte
Zubehör:
Je Aufzugsanlage ist zu liefern:
- Schlüssel für Schaltschrank
- Spezialwerkzeug soweit systembedingt erforderlich
- Verschlossene Box/Metallkoffer für Wandmontage zur Aufbewahrung des Prüfbuchs, der Schaltpläne und der Dokumentation
- Wartungsschilder 1 Stck. je Schachtzugang
- Schmier- und Reinigungsmittel für die erste Inbetriebnahme
- alle Werkzeuge und Hilfsmittel die nach TRA und EN 81 vorgeschrieben sind Einweisung und Prüfung der Aufzugswärter.
- Im Rahmen der Abnahmeprüfung sind die vom AG benannten Aufzugswärter in die Bedienung der Anlage und die Aufgaben des Aufzugswärters einzuweisen.
- Die Einweisung der Aufzugswärter ist Voraussetzung für die Abnahme und Übergabe durch den AG
- Die Prüfung von 5 Aufzugswärtern durch den Sachverständigen ist vom AN zu beantragen,
- Diese Einweisung ist zu protokollieren.
Gefahrenanalyse:
- Die Einhaltung der anzuwendenden Vorschriften, insbesondere der GSA, sind durch eine Risikobzw.
Gefahrenanalyse nachzuweisen.
- Der AN übernimmt die Erstellung der Gefahrenanalyse, sofern die Forderungen der EN 81 nicht vollständig erfüllt werden können.

Bauherrnbnahme / Inbetriebnahme:
- Die Abnahmeprüfung im Sinne der VOB ist beim Auftraggeber und seinem bevollmächtigten Vertreter 10 Werktage vor dem geplanten Abnahmetermin schriftlich zu beantragen.
- Die Abnahmeprüfung im Sinne der VOB durch den Bauherrn oder dessen bevollmächtigten Vertreter erfolgt erst, wenn die Abnahme durch den Sachverständigen (ZÜS) erfolgt ist, der Abnahmebericht vorliegt und der AN seine vereinbarten Leistungen und Lieferungen vollständig erfüllt hat. Es
dürfen keine Mängel vorliegen, welche die Betriebserlaubnis beeinflussen oder verhindern. Den Nachweis über die behördliche Abnahme hat der Auftragnehmer dem Auftraggeber vorab schriftlich zu erbringen. Die Aufzugsanlage muss betriebsbereit und das erforderliche Anlagenzubehör
geliefert sein. Alle wesentlichen Teile der Aufzugsanlage müssen zugänglich sein. Die geforderten und vertraglich vereinbarten Funktionen und Eigenschaften sind im Zuge der Abnahme durch den Auftraggeber vorzuführen, zu simulieren oder ggf. nachzuweisen.
- Wird eine Abnahme der Aufzugsanlage trotz vorhandener Mängel durchgeführt und ausgesprochen, sind die festgestellten Mängel vom AN binnen einer angemessenen Frist zu beseitigen. Die Mängelbeseitigung ist vom AN schriftlich anzuzeigen.
- Sind vor der Bauherrnabnahme vorgeschriebene oder erforderliche Zwischenabnahmen erfolgt, gelten diese vorbehaltlich der behördlichen Abnahme durch den Sachverständigen (ZÜS), sowie dessen Auflagen und Feststellungen.
- Eine Inbetriebnahme der Anlage erfolgt nur in Abstimmung mit dem AG und / oder dessen bevollmächtigten Vertreter
- Eine Inbetriebnahme der Anlage ohne Abnahmeprüfung ist nicht zulässig.
- Eine vorzeitige Inbetriebnahme, auch durch Personal des Auftraggebers, bedingt noch keine Abnahme.
- Der AN hat alle für die Funktionsprüfungen und Abnahmen erforderlichen Hilfsmittel und Leistungen zu erbringen bzw. bereitzustellen, eventuell auch in Teilabschnitten.
- Die Abnahme der Leistungen durch den Auftraggeber oder seinen Vertreter, sowie die offizielle Übergabe, gilt als Beginn der Mängelanspruchsverjährung und Gefahrenübergang.

**1.1.20 Notrufsystem in GSM-Ausführung**
Notrufsystem in GSM-Ausführung

Notrufsystem (Fernwirk- und Überwachungssystem):
Die Anlage ist auf die dauerhaftbesetzte und zertifizierte Servicezentrale des AN mit Datentransfer über das öffentliche Telefonnetz aufzuschalten.
Durch das Fernbetreuungssystem sind nachstehende
Funktionen zu erfüllen:
- Übertragung eines Notrufes und anschließende
Sprechverbindung zwischen Aufzugskabine und
Servicezentrale
- Erkennung eines missbräuchlichen Notrufes
- Erkennung von Anlagestörungen
- Permanente Prüfung wichtiger Funktionen der Anlage
per Selbsttest und Routinemeldungen an die
Servicezentrale in regelmäßigen Abständen
- Selbständige Versuche zur Wiederinbetriebnahme
- Automatische Störungsmeldung der Anlage zur
Servicezentrale
- Einsatzsteuerung von fachkundigem Notdienstpersonal
zur Befreiung eingeschlossener Personen bzw. zur
Beseitigung von Störungen
- Telefonische Betreuung der eingeschlossenen Personen
(durch Rückruf in die Kabine)
- Ferndiagnose wichtiger Anlagedaten
- Information über wiederkehrende Unregelmäßigkeiten
der Anlage
- Dokumentation aller eingehenden Meldungen
Menge: 1,000 St
DIN276-1_08: 461
DIN276 neu: 461

**1.1.30 Schlüsseltresor**
Schlüsseltresor

- Schlüsseltresor mit auswechselbarem Schließzylinder
- ausgeführt als Hohlzylinder in Edelstahl mit Frontblende
- montiert im Zugangsbereich an noch festzulegender Stelle inkl. der erforderlichen Kernbohrungen
- Abstimmung mit dem AG und der Bauleitung.
- Die Ausführung der Schließung wird im Zuge der Bauleitung abgestimmt
- Montageort ist beim Haupteingang und wird mit der Bauleitung abgestimmt.
Menge: 1,000 Stck
DIN276 neu: 461

**1.1.40 Schutzauskleidung für Kabine**
Schutzauskleidung für Kabinen
- Schutzauskleidung für die Kabinen während der Bezugsphase
- robuste vorgehängte Schutzverkleidung aus 10-15 mm starken Spanplatten für die Kabinenwände
und die Türeinzüge
- Für den Zeitraum der Bezugsphase ca. 1-2 Monate nach der Inbetriebnahme der Aufzüge.
- demontierbar und unsichtbar befestigt
- Das Kabinentableau und die Anzeigeelemente, sowie die Notrufsprechstelle müssen funktionsbedingt ausgespart werden.
- Einfache Montage und Demontage ohne Beschädigung der Kabine
- Die Schutzfolien auf Schacht- und Kabinentüren inkl. der Türzargen und der Einzüge sind für diesen Zeitraum zu belassen.
- Demontage der Schutzauskleidung mit Endreinigung und Entfernen der Schutzfolien auf den Kabinenwänden.
- Die Demontage erfolgt nach Aufforderung durch den Bauherrn
Menge: 1,000 Stck
DIN276 neu: 461

**1.1.50 Montage und Schachtsicherung**
*** Pauschalposition
Montage und Schachtsicherung

Der Aufzugsschacht wird mit Schachtabsperrungen an den AN übergeben. Während der gesamten Montagephase bis zum Einbau der Schachtzugangstüren ist der AN für die fachgerechte Absturzsicherung verantwortlich.

In dieser Positon sind alle,  für die Montage nötigen  Maßnahmen sowie die  Sicherung der Schachtzugänge über die gesamte Montagezeit enthalten.
Menge: 1,000 psch
DIN276-1_08: 461
DIN276 neu: 461

#### Abschnitt 1.2 461 Nebenleistungen

**1.2.10 Montageunterlagen**
Montageunterlagen
Die vom AN mit CAD-Programm zu erstellenden Montagepläne
und -unterlagen, sind nach abgestimmten Terminplänen dem
AG zur Genehmigung 2-fach und 1-fach auf Datenträger (CADDaten im AutoCAD dwg-Format, Version ist mit dem AG
abzustimmen) vorzulegen.
Genehmigte Zeichnungen/Unterlagen werden 2-fach zur
Verteilung zur Verfügung gestellt, auf DIN A 4 Format gefaltet.
Ausführung/Inhalt der vom AN zu erstellenden Montagepläne:
- Darstellungen in Grundrissplänen und Schnittzeichnungen,
- Installationszeichnungen Elektrotechnik DIN EN 61082,
Maßstab entsprechend den zur Verfügung gestellten
Zeichnungen.
- Tableauzeichnungen
- Nachweis Statik
- Maßgebliche Darstellung der TGA- Geräte und TGA- Bauteile,
vermaßt zum Baukörper,Aufhängungs
-/Befestigungskonstruktionen.
Menge: 1,000 Stck
DIN276 neu: 461

**1.2.20 Gefährdungsbeurteilung**
*** Pauschalposition
Gefährdungsbeurteilung

Der Auftraggeber und spätere Betreiber der Aufzugsanlage muss gemäß Betriebssicherheitsverordnung jede Förderanlage nach dem Stand der Technik betreiben. Um dies zu gewährleisten, braucht der AG eine Gefährdungsbeurteilung für seine Aufzüge und muss sicherheitstechnische Maßnahmen bzw. Schutzmaßnahmen festlegen

Die Gefährdungsbeurteilung eines Aufzugs beschreibt notwendige Maßnahmen, um bestehende Gefahren zu beseitigen bzw. zu minimieren. Diese Maßnahmen resultieren aus:
- Angaben zur  Aufzugstechnik
- Nutzungsbedingungen
- Umfeldbetrachtung und den daraus ergebenden Risiken
- Notfallplan mit Angaben zum Arbeitgeber und zu
beauftragten Personen.
- Nachweis der Notrufweiterleitung an eine ständig
besetzte Stelle.
- Festlegung der Prüffristen für wiederkehrende
Prüfungen

Die Gefährdungsbeurteilung eines Aufzugs dient als Nachweis dafür, dass der Betreiber alle notwendigen Vorkehrungen für einen sicheren Betrieb der Anlage getroffen hat.
Menge: 1,000 psch
DIN276-1_08: 461
DIN276 neu: 461

**1.2.30 Austausch der Profilhalbzylinder**
*** Pauschalposition
Austausch der Profilhalbzylinder
Schlüsselschalter (insgesamt 4 Stück) gegen bauseits
beigestellte Zylinder der Hausschließanlage.
Austausch der Profilhalbzylinder pauschal
Menge: 1,000 psch
DIN276 neu: 461

**1.2.40 Nachweis Energieeffizienz**
*** Pauschalposition
Nachweis Energieeffizienz
Durchführen der notwendigen Messungen und Erteilen eines
Energiezertifikates nach VDI 4707, zum Nachweis der
Energieeffizienzklasse A oder B, einschl. Anbringen des
Energieeffizienzlabels als farbige Klebefolie im Fahrkorb, max.
Größe DIN A6.
Menge: 1,000 psch
DIN276 neu: 461

**1.2.50 Bemusterung**
*** Pauschalposition
Bemusterung

Nach Freigabe der Anlagenpläne muss ein Bemusterungstermin mit dem Bauherren stattfinden. Der Termin ist vom AN zu organisieren und soll in den Räumlichkeiten des  AG durchgeführt werden. Es sind alle sichtbaren Bauteile bevorzugt mit Musterstücken ggf. auch durch Datenblätter vorzuzeigen. Mögliche Ausführungsvarainten sind vorzustellen. Im Termin  werden alle sichtbaren Anlagenteile festgelegt und zur Ausführung freigegeben. Das Ergebnis wird in einem Protokoll festgehalten.
Menge: 1,000 psch
DIN276-1_08: 461
DIN276 neu: 461

**1.2.60 Abnahme mit einem Sachverständigen**
*** Pauschalposition
Abnahme mit einem Sachverständigen
Abnahme mit einem vom AN zu benennenden Sachverständigen der gesamten Anlage inkl. Komponenten und
Perepheriegeräte, inkl. Durchführung aller
erfoderlichen Messungen und Prüfungen sowie Ausstellen
der Mängelfreibescheinigung.
Es ist ein mängelfreies Protokoll in 2-facher Ausführung
zu erstellen und dem AG zu übergeben.
Menge: 1,000 psch
DIN276-1_08: 461
Leistungsbereichkatalog: 444
DIN276 neu: 461

**1.2.70 Aufzugswärter-Einweisung**
*** Pauschalposition
Aufzugswärter-Einweisung
Der AN muss mind. 4 Personen, die vom AG zu bennen sind, in die gesamte  Anlage inkl. Komponenten und
Perepheriegeräte einweisen.
Es erfolgt eine Einweisung in Bedienung, Handhabung in Verbindung mit allen system- und objektspezifischen Meldungen, etc., inkl. Rückfragen des Betreibers.
Hierfür ist ein endsprechendes Protokoll zu erstellen
und dem AG unaufgefordert binnen 6 Arbeitstagen zu
übergeben.
Menge: 1,000 psch
DIN276-1_08: 461
Leistungsbereichkatalog: 444
DIN276 neu: 461

**1.2.80 Bestandsunterlagen und Revisionspläne**
*** Pauschalposition
Bestandsunterlagen und Revisionspläne

in 2-facher Ausfertigung, gefaltet in DIN A 4 Ordnern
mit EDV-erstellten Rückenschildern nach Angaben des AG und 1-fach in digitaler Ausführung mit jeweils folgenden Eigenschaften (wie in der Beschreibung Personenaufzug/Dokumentation aufgelistet):
- Inhaltsverzeichnis
- Adressverzeichnis (Ersteller / Kundendienst /
Wartungsdienst /
Störungsstelle usw.) mit Kontaktdaten der
Ansprechpartner
- Anlagenbeschreibung
- Bedienungs- und Instandhaltungsanleitungen
- Wartungspläne
- Gesamtfunktionsschema
- Herstellerzertifikate
- Programmierte und eingestellte Werte
(Programmausdruck,
Reglerstellungen, Schaltzeiten usw.)
- Schemata
- die jeweiligen Software-Installationsdatenträger mit
Anleitungen, Lizenznummer, etc.
- Einweisungsprotokolle, etc.
- Protokolle über alle erforderlichen und notwendigen
Messungen (Erdungsmessungen, etc.)
- Bedienungsanleitungen, Anlagen- und
Funktionsbeschreibungen
- Konformitätserklärungen, Prüfbescheinigungen, etc.
- Bescheinigungen über die Einhaltung des aktuellen
Stand der Technik
- Dokumentation der Sachverständgigenabnahme

Alle Unterlagen müssen über das Ingenieurbüro an den
Bauherren übergeben werden. Bei Unvollständigkeit der
Unterlagen erfolgt keine Abnahme!
Menge: 1,000 psch
DIN276-1_08: 461
Leistungsbereichkatalog: 444
DIN276 neu: 461

### Bereich 2 Wartung-/Instandhaltung

#### Abschnitt 2.1 461 Wartung

*Hinweis: Techn. Vorbemerkungen: Wartung / Notrufübertragung*
Techn. Vorbemerkungen: Wartung / Notrufübertragung

Die Kosten werden jeweils pro Jahr kalkuliert. Hier
sind alle notwendigen Termine, Netzbetreiberkosten,
etc. einzurechnen.

**2.1.10 Funktionswartung pro Jahr**
Funktionswartung pro Jahr

TÜV-geprüfte Wartung der ausgeschriebenen Anlagen gemäß AMEV.

- Störungsbeseitigung inklusive Lohnkosten und Anfahrtspauschale innerhalb der Regelarbeitszeit.
- 24-Stunden-Verfügbarkeit von Standardersatzteilen
- 24-Stunden/365 Tage Erreichbarkeit eines Service Center
- Inspektions- und Sichtkontrolle
- Prüfung aller sicherheitsrelevanten Bauteile
- Schmierarbeiten inkl. Schmiermaterial
- Ein- und Nachstellarbeiten inkl. Stellung von
Prüfmitteln / Belastungsgewichten
- Beseitigen von betriebsbedingten Verschmutzungen
inkl. Putzmaterial, etc.
- Befreiung im Fahrkorb eingeschlossener Personen
- Instandsetzung von Verschleißteilen
Menge: 4,000 Jr
DIN276-1_08: 461
DIN276 neu: 461

**2.1.20 Notrufübertragung pro Jahr**
Notrufübertragung
Übernahme der wesentlichen Betreiberpflichten gemäß BetrSichV §12 Abs. 4, Notrufbereitschaft und Personenbefreiung.
Notrufservice mit Instandhaltung der Hardware, einschließlich Austausch der Notstrom-Akkus. Das Notrufgerät wird dem AG vom AN für die Dauer des Vertrages leihweise überlassen.
Menge: 4,000 Jr
DIN276-1_08: 461
DIN276 neu: 461
